# Textbausteine zirkuläres Bauen
Leistungsbeschreibung (GAEB DA XML 3.2, DA81)
Projekt: 2429
Währung: EUR
Erstellt mit: GXML Toolbox V3.3 R20220330, ORCA AVA 26 26.00.00, 09.10.2024

## 02 Textbausteine zirkuläres Bauen ausführende Firmen

### Titel 01 Textbausteine ausführende Firmen

#### Bereich 01.01 Textbausteine ausführende Firmen

*Hinweis: Einleitung Zirkuläres Bauen*
Zirkuläres Bauen ist die verlustfreie Kreislaufführung von Baustoffen und Bauprodukten. Der Einsatz von Primärressourcen (Materialien, Fläche, Wasser, Energie) soll dabei so weit wie möglich vermieden werden.

Die nachfolgenden Positionen beschreiben die erforderlichen Maßnahmen, mit denen Zirkularität im Bauvorhaben sichergestellt werden kann.

**01.01.1 Abfallbilanz Baustelle**
Vom Betreibenden des Wertstoffhofs der Baumaßnahme ist eine Abfallbilanz zu erstellen.

Folgende sortenrein getrennte Abfallfraktionen sind in der Abfallbilanz mindestens zu berücksichtigen:
■ Holz AI, AII, AIII
■ Gipskarton
■ Papier, Pappe, Kartonagen
■ Folie unverschmutzt
■ Siedlungsabfälle
■ Mineralwolle (KMF)
■ Styrodur, Styropor (EPS)
■ Kunststoffe
■ Metalle
■ Kabelschrott
■ Mineralische Baustoffe
■ Baustoffe bituminös

sowie gemischte Baustellenabfälle

In der Abfallbilanz müssen pro Abfallfraktion folgende Angaben enthalten sein:
■ Menge [in kg oder m3]
■ Entsorgungsweg pro Abfallfraktion mit Angabe der Adressen des Recyclingunternehmens, des Unternehmens für die thermische Verwertung, des Wertstoffhändlers oder der Deponie

Die Abfallbilanz ist monatlich vom Abfallmanager bei der Bauleitung vorzulegen und bei Ausführungsende als Gesamtbilanz zu finalisieren.
Menge: 0,000 psch

**01.01.2 Wieder- oder Weiterverwertung Baustellenabfälle**
Mindestens [90% / 70%, bitte wählen] der nach Gewicht auf der Baustelle anfallenden nicht gefährlichen Bau- und Abbruchabfälle werden in Analogie zur EU-Taxonomie Beitrag zur Kreislaufwirtschaft, für die Wieder- oder Weiterverwertung aufbereitet oder einem Recycling zugeführt.

Der Aufwand für den Nachweis erfolgt als Zulage zur Position Erstellung Abfallbilanz.
Menge: 0,000 psch

*Hinweis: Einleitung Gefahrenstoffe*
Die Verwendung besonders umweltverträglicher Materialien ist ein wichtiger Beitrag zur Verbesserung der Innenraumluftqualität. Eine entsprechende Dokumentation der Inhaltsstoffe in Bauprodukten minimiert das Sanierungsrisiko am Ende des Lebenszyklus wesentlich.

**01.01.3 Baustoffe mit geringem Gefahrenstoffanteil**
Verwendung von Bauprodukten, bei denen die Konzentrationen an risikobehafteten Inhaltsstoffen der ausgeschriebenen Qualitätsstufe gem. Anlage (s.u.) genügen

Folgende Stoffgruppen werden als risikobehaftet eingestuft:
■ Halogenierte und teilhalogenierte Kältemittel
■ Halogenierte und teilhalogenierte Treibmittel
■ Schwermetalle
■ Stoffe, die unter die Biozid-Verordnung (528/2012/EG) fallen
■ Stoffe, die unter die POP-Verordnung (850/2004/EG) fallen
■ Gefahrstoffe gemäß CLP-Verordnung (1272/2008/EG)
■ Organische Lösungsmittel und Weichmacher
■ Besonders besorgniserregende Stoffe (SVHC) nach der Europäischen Chemikalienverordnung REACH (1907/2006/EG)

Folgende Chemikalien / Stoffe werden als besonderes toxisch eingestuft:
■ krebserregend, erbgutverändernd und fortpflanzungsgefährdend (CMR)
■ persistent, bioakkumulierend und toxisch (PBT)
■ sehr persistent und sehr bioakkumulierend (vPvB) sowie
■ ähnlich besorgniserregend (z. B. endokrine Disruptoren)

Im Angebot sind ausschließlich Bauprodukte zu berücksichtigen, die den Anforderungen der BNB-Qualitätsstufe [1-5 bitte auswählen] genügen.

Die Anforderungen sind in den Anlagen [BNB_BN2015_116_A1_korr_28-09-17 sowie BNB_BN2015_116-A2] beschrieben.

Folgende Unterlagen sind vom Auftragnehmer mind. 6 Wochen vor Einbau auf der Baustelle an die Objektüberwachung oder sonstige Beauftragte Zirkuläres Bauen zur Prüfung und Freigabe zu übergeben:
■ Produktname / Hersteller
■ Verwendung
■ Menge
■ Umweltproduktdeklarationen (EPD), Sicherheitsdatenblätter (SDB), Herstellererklärungen, SVHC-Erklärung der Hersteller von Erzeugnissen oder Ähnliches, die die Einhaltung der geforderten Grenzwerte bestätigen
■ Ggf. Herstellerbestätigung

Der Einbau von Baustoffen und Bauprodukten ohne Freigabe auf der Baustelle ist untersagt.

Die Verwendung der zum Einbau freigegebenen Baustoffe und Bauprodukte wird durch die Objektüberwachung des Auftraggebers oder durch sonstige Beauftragte Zirkuläres Bauen auf der Baustelle in regelmäßigen Abständen überprüft und dokumentiert.

In der Position ist ausschließlich die Nachweisführung zu kalkulieren. Ggf. erforderliche Mehrpreise für Baustoffe und Bauprodukte sind in den betreffenden Positionen zu berechnen.
Menge: 0,000 psch

**01.01.4 Einleitung Recycling und Wiederverwendung**
Wiederverwendete Baustoffe und Bauteile reduzieren den Ressourcenverbrauch an Material und Energie bei der Herstellung von Baustoffen und verbessern den ökologischen Footprint im neuen Gebäude deutlich.
Menge: 0,000 psch

**01.01.5 Recyclinganteile in Bauprodukten**
Nachweis von Recyclinganteilen in Bauprodukten. Der Auftragnehmer hat die Nachweise direkt bei der Bauüberwachung des Auftraggebers einzureichen.

In der Position ist ausschließlich der Mehrpreis für die Nachweisführung der Recyclinganteile zu kalkulieren.

Folgende Nachweise werden akzeptiert:
■ Umweltproduktdeklaration (EPD)
■ Produktdatenblatt

Mindestens die nachfolgenden Baustoffe sind nachzuweisen:
■ Baustahl
■ Konstruktionsstahl
■ Bleche (Stahl, Alu etc.)
■ Aluminiumprofile
■ Deckenbeläge
■ Zuschlagsstoffe Beton als Ersatz für Kies
Menge: 0,000 psch

**01.01.6 Mindestanteil Sekundärrohstoffe**
Nachweis der Mindestanteile von Sekundärrohstoffen und Maximalanteile von Primärrohstoffen für die nachfolgenden Fraktionen (nach Masse) in Analogie zur EU-Taxonomie, Beitrag zur Kreislaufwirtschaft und Baustoffen

■ Beton, Naturstein, Agglomeratstein: max. 70% Primärrohstoffe
■ Ziegel, Fliesen, Keramik: max. 70% Primärrohstoffe
■ Biobasierte Materialen: max. 80% Primärrohstoffe
■ Glas und mineralische Dämmstoffe: max. 70% Primärrohstoffe
■ Nicht biobasierte Kunststoffe: max. 50% Primärrohstoffe
■ Metalle: max. 30% Primärrohstoffe
■ Gips: max. 65% Primärrohstoffe

Bestätigungen der Baustoff- und Bauelementehersteller werden als Nachweis anerkannt.

In der Position ist der Aufwand für den Nachweis der Mindestanteile Sekundärrohstoffe ohne Mehrpreise für die Baustoffe der Auftragsleistung des Auftragnehmers zu kalkulieren.
Menge: 0,000 psch

**01.01.7 Mehrpreis für Baustoffe mit Mindestanteil Sekundärrohstoffe**
Mehrpreis für die Verwendung von Baustoffen mit Mindestanteilen von Sekundärrohstoffen und Maximalanteilen von Primärrohstoffen der nachfolgenden Fraktionen (nach Masse) in Analogie zur EU-Taxonomie, Beitrag zur Kreislaufwirtschaft

■ Beton, Naturstein, Agglomeratstein: max. 70% Primärrohstoffe
■ Ziegel, Fliesen, Keramik: max. 70% Primärrohstoffe
■ Biobasierte Materialen: max. 80% Primärrohstoffe
■ Glas und mineralische Dämmstoffe: max. 70% Primärrohstoffe
■ Nicht biobasierte Kunststoffe: max. 50% Primärrohstoffe
■ Metalle: max. 30% Primärrohstoffe
■ Gips: max. 65% Primärrohstoffe

In der Position ist der Mehrpreis für alle Baustoffe der Leistung des Auftragnehmers ohne Nachweis der Mindestanteile Sekundärrohstoffe zu kalkulieren.
Menge: 0,000 psch

**01.01.8 Holz aus nachhaltiger Bewirtschaftung**
Verwendung von Hölzern aus nachhaltiger Forstwirtschaft

Mindestens [30% / 50% / 70% / 80% / 85%, bitte wählen] der neu eingebauten Hölzer, Holzprodukte und / oder Holzwerkstoffe nach Volumen stammen nachweislich aus nachhaltiger Forstwirtschaft.

Als Nachweis werden anerkannt:
■ PEFC (Programme for the Endorsement of Forest Certification Schemes)
■ FSC (Forest Stewardship Council)
■ Ggf. vergleichbare Zertifikate oder Einzelnachweise, die bestätigen, dass die für das jeweilige Herkunftsland geltenden Kriterien des PEFC oder FSC erfüllt werden

Die vorgenannten Nachweise müssen mit Lieferscheinen, Schlussrechnungen oder Auftragsleistungsverzeichnissen nachvollzogen werden können.

Sofern Holzwerkstoffe nur teilweise einen Holzanteil aus nachhaltiger Waldbewirtschaftung aufweisen, ist das entsprechende anteilige Volumen anzusetzen.

In der Position ist ausschließlich der Mehrpreis für die Verwendung von Hölzern aus nachhaltiger Fortwirtschaft zur zugehörigen Normalposition sowie die Nachweisführung zu kalkulieren.
Menge: 0,000 m³

**01.01.9 Erdbaustoffe aus Recyclingmaterial**
Verwendung von ungebundenen Erdbaustoffen aus rezyklierten, güteüberwachten Recyclingmaterialien, z.B. für den Einsatz von Sauberkeitsschichten unter Gründungen oder im Bereich des Wegebaus auf dem Grundstück

Nachweis über Lieferscheine und Massenbilanz für mindestens [30% / 50%, bitte wählen] der Masse der verwendeten Erdbaustoffe. Der darin enthaltene rezyklierte Anteil sollte möglichst groß sein.

In der Position ist ausschließlich der Mehrpreis für die Verwendung von Erdbaustoffen aus Recyclingmaterial zur zugehörigen Normalposition sowie die Nachweisführung zu kalkulieren.
Menge: 0,000 m³

**01.01.10 Recyclingbeton**
Verwendung von Beton mit rezyklierter bzw. CO2-beaufschlagter Gesteinskörnung nach
DIN EN 12620 in den maximal zulässigen Anteilen nach der
jeweils gültigen Richtlinie des Deutschen Ausschusses für
Stahlbeton e. V. (DAfStb). Als Nachweis ist ein anerkanntes
Produktlabel (z.B. CSC) oder eine Herstellerbestätigung, die
den Mindestgehalt an R-Material eindeutig offenlegt, zu
erbringen.

Im Angebot ist für den Beton mit der R-Modul [Klasse 1-4 bitte
wählen] folgender Mindestgehalt an R-Material (siehe Tabelle
unten) zu berücksichtigen:

R-Modul Klasse  Mindestgehalt an R-Material
Level 1 (1 Stern)  10 Vol.%
Level 2 (2 Sterne)  20 Vol.%
Level 3 (3 Sterne)  40 Vol.%
Level 4 (4 Sterne)  80 Vol.%

Als Nachweis sind vom Auftragnehmer folgende Informationen
zu übergeben:
■ Menge [m³]
■ Name Lieferwerk
■ Lieferscheine mit Lieferadresse
■ Produktlabel mit Nachweis der R-Modul Klasse, z.B.
CSC-Zertifikatsnummer
■ Ggf. Herstellerbestätigung zum Lieferschein
■ Ggf. Anteil R-Material (Zuschlagsstoffe) [in %] nach m³
■ Ggf. Gebundene CO2-Menge [in kg] nach m³

In der Position ist ausschließlich der Mehrpreis für die
Verwendung des nachhaltigen Bauprodukts zur zugehörigen
Normalposition sowie die Nachweisführung zu kalkulieren.
Menge: 0,000

USt %: 19,00
